# Umbau Kreuzungsbereich Dr. Siebenpfeifer
Angebotsaufforderung (GAEB DA XML 3.2, DA83)
Projekt: GE-2026-30
Währung: EUR
Vergabeart: Beschränkte Ausschreibung
Eröffnung: 26.06.2026 10:00:00
Auftraggeber: 240 - Tiefbauabteilung, Stadt Neustadt an der Weinstraße, c/o Tiefbau, Amalienstraße 13, 67433 Neustadt an der Weinstraße, Ansprechpartner Herr Gebhardt, Telefon 06321 855 1452, E-Mail tiefbau@neustadt.eu; DV-Nummer: GE-2026-; Vergabenummer: GE-2026-
Erstellt mit: BECHMANN AVA 2025.120/ GXML Toolbox V3.3 R20210630, BECHMANN AVA 2025.120, 16.06.2026

## Vorbemerkung
Die Stadt Neustadt an der Weinstraße beabsichtigt den Kreuzungsbereich
Dr.-Siebenpfeifer-Str. und Alter Buschweg umzugestalten.

Aus diesem Grund sind Asphalt- und Pflasterarbeiten notwendig.

Vor Beginn der Arbeiten muss die Einweisung der Creos Deutschland GmbH eingeholt werden, da hier eine Gashochdruckleitung DN 250 bis DN 300 verläuft.

Die Arbeiten sind mit der Abteilung Verkehrsplanung so abzustimmen, das keine größere Behinderung des Straßenverkehrs erfolgt.

Ausführungstermin : Herbstferien 2026 (KW 41 - 42/2026)

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
## GE-2026-21 Umbau Kreuzungsbereich Dr. Siebenpfeifer Str.
Datum: 16.06.2026

### Titel 01 Verkehrssicherung

*Hinweis: Verkehrssicherungsmaßnahmen*
Die Baustelle, Zu- und Abfahrten sind entsprechend der StVO, RSA 21 und ZTV-SA 97 zu beschildern bzw. abzusichern. Der AN ist verpflichtet, alle für die Aufrechterhaltung und Sicherheit des Verkehrs notwendigen Maßnahmen zu treffen.
Die Verkehrssicherungspflicht liegt während der Bauzeit bis zur Abnahme der gesamten Bauleistung beim AN.
Nach Angabe des AG ist das Verkehrszeichen 123 für die Regelpläne  vorzusehen. Eine Mindestdurchfahtrsbreite von 3,00m ist in den Regelplänen zu berücksichtigen. Mehrkosten sind in den EP mit einzurechnen.
Erforderliche Verkehrszeichenpläne sind, gem. StVO § 45 Abs. 6, vom AN zu erstellen und der Straßenverkehrsbehörde zur Genehmigung vorzulegen.
Den Anordnungen der Straßenverkehrsbehörde ist in jedem Fall Folge zu leisten.

**01.1 Verkehrssicherungsmaßnahmen**
Vorhandene Verkehrsschilder nach Unterlage des AN außer Kraft und wieder in Kraft setzen.
Kontrolle gemäß ZTV-SA für die gesamte Arbeitsstellensicherung durchführen.
Menge: 1,000 St

**01.2 Verkehrseinrichtungen entfernen**
Verkehrseinrichtungen entfernen.

Art der Verkehrseinrichtungen:
Stahlrohre mit Verkehrszeichen nach  VzKat

Die Stahlrohre sind von Betonresten zu säubern und zum städt. Lager, Nachtweide, zu transportieren.
Schutt und Geröllmassen sind zu entsorgen.
Menge: 2,000 St

**01.3 Verkehrseinrichtungen versetzen**
Verkehrseinrichtungen versetzen.

In den EP ist der erforderliche Betonsockel
25/25/65 cm aus Beton C 12/15 (einschl. Schalung) und die erforderlichen Erdarbeiten einzukalkulieren.
Das verdrängte Material ist zu entsorgen.
Menge: 4,000 St

**01.4 Verkehrsschilder**
Verkehrsschild aufstellen und beseitigen, für die Bauzeit der Baustelle vorhalten und warten, incl. möglicher Umsetzung.
Aufstellvorrichtung nach stat. Erfordernissen.
Vorübergehende Sicherungsmaßnahmen durchführen.
Verkehrsschild= Ronde, Dreieck, Quadrat.
Größe 2.
Retroreflektierend mit Folie der Bauart Typ 2.
Aufstellvorrichtung mit Fußplatte aufstellen.
Aufstellhöhe = 2,20 m
Menge: 6,000 St

**01.5 Verkehrsschilder mit Zusatzschild**
Verkehrsschild aufstellen und beseitigen, für die Bauzeit der Baustelle vorhalten und warten, incl. möglicher Umsetzung.
Aufstellvorrichtung nach stat. Erfordernissen.
Vorübergehende Sicherungsmaßnahmen durchführen.
Verkehrsschild= Ronde, Dreieck, Quadrat.
Größe 2.
Kombination = 1Verkehrsschild mit Zusatzschild.
Retroreflektierend mit Folie der Bauart Typ 2.
Aufstellvorrichtung mit Fußplatte aufstellen.
Aufstellhöhe = 2,20 m
Menge: 8,000 St

**01.6 Baken mit Leuchte aufstellen, vorhalten und räumen**
Baken mit Leuchte aufstellen, vorhalten und abräumen
mit Aufstellvorrichtung, mit Warnleuchten für die Bauzeit der Baustelle aufstellen, vorhalten, umsetzen und räumen.
Menge: 15,000 St

**01.7 Baken ohne Leuchte aufstellen, vorhalten und räumen**
Baken ohne Leuchte aufstellen und  vorhalten
mit Aufstellvorrichtung, mit Warnleuchten für die Bauzeit der Baustelle aufstellen, vorhalten, umsetzen und räumen.
Menge: 10,000 St

**01.8 Verkehrseinr. Absperrschranke mit Warnleuchten aufstellen räumen**
Verkehrseinrichtung nach StVO, mit Aufstellvorrichtung, mit Warnleuchten auf Baustelle aufstellen, vorhalten, umsetzen und räumen.

Verkehrseinrichtung: Absperrschranken
Menge: 10,000 St

**01.9 Verkehrseinr. Absperrschranke ohne Warnleuchten aufstellen räumen**
Verkehrseinrichtung nach StVO, mit Aufstellvorrichtung, ohne Warnleuchten auf der Baustellle aufstellen, vorhalten, umsetzen und räumen.

Verkehrseinrichtung: Absperrschranken
Menge: 20,000 St

**01.10 Transportable Lichtsignalanlage einschl. Energieversorgung aufstellen, vorhalten, warten, betreiben und beseitigen.**
*** Bedarfsposition ohne GB
Transportable Lichtsignalanlage einschl. Energieversorgung auf der Baustelle aufstellen, vorhalten, umsetzen, warten, betreiben und beseitigen.
Vorübergehende Sicherungsmaßnahmen durchführen.
LSA für Engstelle, Typ B. Funkverbindung.
Energieversorgung nach Wahl des AN.
Steuerung = Festzeitsteuerung.
Menge: 1,000 St

### Titel 02 Erdarbeiten

**02.1 Mutterboden liefern und einbauen**
Mutterboden liefern und einbauen nach Angabe des AG.
Menge: 5,000 m3

**02.2 Boden in Maschinen- oder Handarbeit bis zu einer max. Tiefe von 1,25 m ausheben**
Boden in Maschinen- oder Handarbeit bis zu einer max. Tiefe von 1,25 m ausheben.

Der zur Wiederverfüllung geeignete Boden ist seitlich zu lagern.
Unbrauchbarer Boden ist nach Angabe des AG zu entsorgen.
Menge: 20,000 m3

**02.3 Boden für Suchgraben**
Boden für Suchgraben

ab Baugrubensohle zur Freilegung von Kabeln und Leitungen profilgerecht lösen und seitlich lagern, Aushubtiefe bis 0,8 m, Breite der Sohle über 0,5 bis 0,6 m.
Menge: 5,000 m3

**02.4 Kabel sichern T bis 0,8 m**
Kabel
erdverlegt, sichern.
Tiefe der Leitungsachse unter Gelände bis 0,80 m.
Menge: 30,000 m

**02.5 Hecke und Buschwerk roden**
*** Bedarfsposition ohne GB
Hecke und Buschwerk roden,
das abgeräumte Material laden.
Abfuhr und Entsorgung werden nicht gesondert vergütet.
Menge: 30,000 m2

### Titel 03 Schächte

**03.1 Rohrleitungsgräben einschl. Handaushub innerhalb des Straßenkörpers ausheben**
Rohrleitungsgräben einschl. Handaushub innerhalb des Straßenkörpers ausheben und wiederverfüllen für die Anschlussleitungen der Straßenabläufe.
Eventuell erforderlicher Verbau ist in den EP einzukalkulieren.

Grabentiefe:  i. M. 1,25m

Sohlengefälle:
Nach den örtlichen Gegebenheiten

Grabenbreite:
0,90 m
Menge: 10,000 m

**03.2 PVC-Rohre, DN 150, liefern und verlegen**
PVC-Rohre, DN 150, liefern und verlegen.
Menge: 10,000 m

**03.3 PVC-Bogen, DN 150, liefern und verlegen**
PVC-Bogen, DN 150, liefern und verlegen.
Menge: 10,000 St

**03.4 PVC-Abzweige, DN 150/150, liefern und verlegen**
PVC-Abzweige, DN 150/150, liefern und verlegen.
Menge: 1,000 St

**03.5 PVC-Überschiebemuffe, DN 150, liefern und verlegen**
PVC-Überschiebemuffe, DN 150, liefern und verlegen.
Menge: 1,000 St

**03.6 Vorhandene Straßenabläufe komplett ausbauen**
Vorhandene Straßenabläufe komplett ausbauen.
Die Betonreste sind zu zerkleinern und mit dem überschüssigen Aushub zu entsorgen.
Die Gussteile sind auf den städt. Lagerplatz, Nachtweide, zu transportieren und nach Weisung des AG zu lagern.
Menge: 1,000 St

**03.7 Ausgleichringe aus Beton, DIN 4052, Nr. 8a, liefern und einbauen**
Ausgleichringe aus Beton, DIN 4052, Nr. 8a, liefern und einbauen.
Menge: 1,000 St

**03.8 Vorhandene Schachtabdeckungen der Straßenhöhe anpassen**
Vorhandene Schachtabdeckungen der Straßenhöhe anpassen, incl. sämtlicher Vorarbeiten.
Aufbruchmaterial geht in Eigentum des AN über.

Art der Abdeckung:
Begu nach DIN 1229
40 t Prüflast
Menge: 2,000 St

**03.9 Vorhandene Aufsätze von Straßenabläufen der Straßenhöhe anpassen**
Vorhandene Aufsätze von Straßenabläufen der Straßenhöhe anpassen, incl. sämtlicher Vorarbeiten.
Aufbruchmaterial geht in Eigentum des AN über.

Art der Abdeckung:
Längsrecord und Begu DIN 4293
Pult- und Rinnenform
Menge: 2,000 St

**03.10 Vorhandene Schieber und Hydranten der Straßenhöhe anpassen**
Vorhandene Schieber und Hydranten der Straßenhöhe anpassen, incl. sämtlicher Vorarbeiten.
Aufbruchmaterial geht in Eigentum des AN über.
Menge: 2,000 St

**03.11 Liefern und Einbau von verzinkten Schmutzfängern, normale Einbautiefe**
Liefern und Einbau von verzinkten Schmutzfängern, normale Einbautiefe.
Menge: 2,000 St

**03.12 Liefern und Einbau von Konuse für Straßenablauf (Längsrecord)**
Liefern und Einbau von Konuse für Straßenablauf (Längsrecord).
Menge: 1,000 St

**03.13 Liefern und Einbau von Straßenablauf-Unterteilen, D = 450 mm (Längsrecord)**
Liefern und Einbau von Straßenablauf-Unterteilen, D = 450 mm (Längsrecord).
Menge: 1,000 St

**03.14 Liefern und Einbau von Straßenablauf-Schäfte D = 450 mm, H = 30 cm**
*** Bezugsbeschreibung
Liefern und Einbau von Straßenablauf-Schäfte,
D = 450 mm, H = 30 cm (Längsrecord).
Menge: 1,000 St

**03.15 wie Pos. 03.20, jedoch 15 cm hoch**
*** wie Position 03.14
H = 15 cm
Menge: 1,000 St

**03.16 Aufsatz f. Straßenablauf aufsetzen, Scharnier Zinkeimer C 3*Höhe planmäßig Distanzst.+Mörtel**
Aufsatz für Straßenablauf nach DIN 1229 aufsetzen.
Klasse 'D 400, Ausführung nach DIN 19 594, 300x500, mit
Schlitzweite 34,5 mm.'

Verzinkter Eimer nach DIN 4052, Form C 3.
Aufsatz auf planmäßige Höhe setzen.
Fuge zwischen Fertigteilen mit Mörtel MG III nach DIN
1053 unter Verwendung von mindestens 3 Distanzstücken
entsprechender Festigkeit füllen. Füllung glattstreichen.
Menge: 1,000 St

**03.17 Schachtabdeckung Klasse D liefern und versetzen**
Schachtabdeckung,  Klasse D liefern und versetzen.
Die alte, auszubauende Abdeckung ist zum städt. Lagerplatz, Nachtweide, zu transportieren und abzuladen.
Menge: 1,000 St

### Titel 04 Borde, Rinnen und Pflaster

**04.1 Schottermaterial 0/32**
Schottermaterial 0/32 liefern und nach Angabe des AG
einbauen und verdichten.
Handeinbau
kornabgestuft
güteüberwacht
in Verkehrsflächen
Einbaustärke: verschieden

Abrechnungsfaktor 2,1 to/1m³
Menge: 20,000 t

**04.2 Gewachsenen Boden verdichten**
Gewachsenen Boden verdichten.
Die Leistung darf nur nach besonderer Anordnung des AG ausgeführt werden.
Menge: 60,000 m2

**04.3 Fläche feinplanieren**
Ausgeschachtete, freigelegte Flächen feinplanieren bzw. einebnen. Abweichung +/- 2 cm
Die Leistung darf nur nach besonderer Anordnung des AG ausgeführt werden.
Menge: 60,000 m2

**04.4 Gehwegbefestigung ohne Unterbeton aufbrechen.**
Gehwegbefestigung ohne Unterbeton aufbrechen.

- Plattenbelag
- Betonstein
- Naturstein

Gehwegbefestigung lösen, aufnehmen, laden und einschl. Mörtelschutt bzw. Pflasterbett. Das aufgenommene Material wird Eigentum des AN und ist zu entsorgen..
Menge: 50,000 m2

**04.5 Gehwegbefestigung mit Unterbeton aufbrechen und entsorgen.**
Gehwegbefestigung aufbrechen.

- Plattenbelag
- Betonstein
- Naturstein

Unterbeton C 12/15 oder C 20/25 in einer Stärke von
12 - 15 cm aufnehmen. Das aufgenommene Material wird Eigentum des AN und ist zu entsorgen.
Menge: 50,000 m2

**04.6 Betonverbundpflaster aufnehmen, säubern und zur Wiederverwendung seitlich lagern**
Betonverbundpflaster aufnehmen, säubern und zur Wiederverwendung seitlich lagern.
Menge: 50,000 m2

**04.7 Betonverbundpflaster höhen- und fluchtgerecht verlegen**
Das zur Wiederverwendung seitlich gelagerte Betonverbundpflaster höhen- und fluchtgerecht nach Angabe des AG in Brechsand- Splittgemisch 0/5 oder 0/8 verlegen, abrütteln und einsanden.
Fehlendes Brechsand- Splittgemisch ist zu liefern.
Bis 10% fehlende bzw. unbrauchbare Steine sind zu ersetzen.
Menge: 50,000 m2

**04.8 Gehwegflächen mit 8 cm starkem Betonpflaster herstellen**
*** Bezugsbeschreibung
Gehwegflächen mit Betonpflaster wie folgt herstellen:

Liefern und einbauen von
5 cm Brechsand-Splittgemisch 0/5 oder 0/8
8 cm Betonpflaster nach DIN 18501

Das Pflaster ist vorschriftsmäßig nach Musterplänen zu verlegen. Anschlusskeile sind mit einzuschneidendem Pflaster herzustellen und werden nicht gesondert vergütet.
Das Einpassen der Anschlüsse an Rundungen, Einbauteilen und Schrägen ist in den EP einzukalkulieren.

Art des Pflasters:
Parkett-Pflaster

Abmessungen:
10/20/8 cm

Farbe:
Grau
Menge: 50,000 m2

**04.9 wie Pos. 04.13, jedoch Dicke = 10 cm**
*** wie Position 04.8
Dicke des Pflasters: 10 cm.
Menge: 1,000 m2

**04.10 Rinnenplatten 30/15/6 cm mit Unterbeton aufnehmen und entsorgen**
*** Bezugsbeschreibung
Rinnenplatten 30/15/6 cm mit Unterbeton aufnehmen.
Das aufgenommene Material wird Eigentum des AN und ist zu entsorgen.
Menge: 3,000 m

**04.11 wie Pos. 04.30, jedoch 30/30/6 cm**
*** wie Position 04.10
Maße: 30/30/6 cm
Menge: 90,000 m

**04.12 Rinnenplatten 30/15/8 cm liefern und als Randeinfassung verlegen**
*** Bezugsbeschreibung
Rinnenplatten 30/15/8 cm liefern und als Randeinfassung entlang von Bordsteinen auf 20 cm Unterbeton verlegen.
Menge: 3,000 m

**04.13 wie Pos. 04.34, jedoch 30/30/8 cm**
*** wie Position 04.12
Maße: 30/30/8 cm
Menge: 90,000 m

**04.14 Pflasterstreifen als Rinne aus Steinpflaster zweireihig**
*** Bedarfsposition ohne GB
Pflasterstreifen als Rinne, zweireihig, aus Steinpflaster ZTV P-StB, Pflastersteine aus Beton DIN EN 1338, Maße L/B 160/160 mm, Höhe 140 mm, Fundament aus Beton C 12/15 DIN EN 206-1, Dicke 20 cm, herstellen. Pflasterfugen einschlämmen mit geeignetem frost- und tausalzwiderstandsfähigem Pflasterbettungsmörtel.
Menge: 90,000 m

**04.15 Vorhandene Bordsteine höhen- und fluchtgerecht versetzen**
Vorhandene in Kies oder Beton versetzte und unerheblich beschädigte Bordsteine aufnehmen, richten und höhen- und fluchtgerecht versetzen.
Die Bettung ist zu säubern und durch eine bis zu
20 cm dicke Betonunterlage zu ergänzen.
Die Rückenstütze ist durchgehend 15 cm dick 10 cm unter OK Bordstein auszuführen.
Die Leistung ist ohne Aufnehmen der Rinnenanlage auszuführen.
In den EP einzukalkulieren ist das Aufnehmen und Wiederherstellen der Gehwegbefestigung, der Aushub und die Wiederverfüllung des Arbeitsraumes mit Entsorgung des überschüssigen Bodens, soweit es für die Baugrube zum Richten der Bordsteine notwendig ist.
Menge: 5,000 m

**04.16 Unbrauchbare Bordsteine aufnehmen und entsorgen**
Unbrauchbare in Kies oder Beton versetzte Bordsteine aufnehmen.
Diese werden Eigentum des AN und sind zu entsorgen.
Menge: 50,000 m

**04.17 Randeinfassung aus Hochbordsteinen / Einfahrtsrandsteinen liefern und versetzen**
*** Bezugsbeschreibung
Randeinfassung aus Hochbordsteinen oder Einfahrtsrandsteinen einschl. Unterbeton und Rückenstütze liefern und in Geraden höhen- und fluchtgerecht versetzen.
Der Aushub der Baugrube, die Entsorgung des überschüssigen Bodens sowie das Aufnehmen und Wiederherstellen der Gehwegbefestigung und Rinnenanlage ist, soweit dies für die Versetzung der Bordsteine erforderlich ist, in den EP einzukalkulieren.
Menge: 50,000 m

**04.18 wie Pos. 04.45, jedoch in Bögen verschiedener Radien höhen- und fluchtgerecht versetzen**
*** wie Position 04.17
in Bögen verschiedener Radien höhen- und fluchtgerecht versetzen.
Menge: 20,000 m

**04.19 Betonbord Querungsbord als Nullabsenkung Fund. Rückstütze C20/25 D 20cm**
Querungsbord liefern und fachgerecht nach Angabe des
AG engfugig (5 mm) versetzen, Oberfläche rutschhemmend R12 (SRT >60)
mit Fundament und einseitiger Rückenstütze aus Beton mit einer Zusammensetzung C 20/25 DIN EN 206 und DIN 1045-2, Bettungsdicke 20 cm.

Profilstein aus Beton C 35/45, XF4 gem. DIN EN 1340, Typ: -DIU-/ DIN 483
Abmessungen: Länge 100,0 cm (Nennlänge inkl. 5 mm Fuge), Gesamthöhe 18 cm,
Breite 30 cm
Auftrittsfläche: 30 cm und rautenförmig genoppt
Einbautiefe: 15 cm

Profilstein-System "Kasseler Querungsbord" o. glw.

Hersteller/Typ _________________________
  (vom Bieter einzutragen)
Menge: 2,000 St

**04.20 Betonbord Querungsbord Übergang links Fund. Rückstütze C20/25 D 20cm**
vom vorbeschriebenen Grundtyp (Querungsbord) auf Bordstein DIN 483 Form HB, Anschlusshöhe 6 cm,
liefern und versetzen wie vor, Oberfläche rutschhemmend R12 (SRT >60)
Abmessungen: Länge 50,0 cm (Nennlänge inkl. 5mm Fuge), Gesamthöhe 18/21 cm,
Breite 30 cm

Profilstein-System "Kasseler Querungsbord" o. glw.

Hersteller/Typ _________________________
  (vom Bieter einzutragen)
Menge: 2,000 St

**04.21 Betonbord Querungsbord Übergang rechts Fund. Rückstütze C20/25 D 20cm**
vom vorbeschriebenen Grundtyp (Querungsbord) auf Bordstein DIN 483 Form HB, Anschlusshöhe 6 cm,
liefern und versetzen wie vor, Oberfläche rutschhemmend R12 (SRT >60)
Abmessungen: Länge 50,0 cm (Nennlänge inkl. 5mm Fuge), Gesamthöhe 18/21 cm,
Breite 30 cm

Profilstein-System "Kasseler Querungsbord" o. glw.

Hersteller/Typ _________________________
  (vom Bieter einzutragen)
Menge: 2,000 St

**04.22 Betonbord Querungsbord Übergang links Fund. Rückstütze C20/25 D 20cm**
vom vorbeschriebenen Grundtyp (Querungsbord) auf Leistenstein mit senkr. Ansicht, Anschlusshöhe 6 cm,
liefern und versetzen wie vor, Oberfläche rutschhemmend R12 (SRT >60)
Abmessungen: Länge 50,0 cm (Nennlänge inkl. 5mm Fuge), Gesamthöhe 18/21 cm,
Breite 30 cm

Profilstein-System "Kasseler Querungsbord" o. glw.

Hersteller/Typ _________________________
  (vom Bieter einzutragen)
Menge: 2,000 St

**04.23 Betonbord Querungsbord Übergang rechts Fund. Rückstütze C20/25 D 20cm**
vom vorbeschriebenen Grundtyp (Querungsbord) auf Leistenstein mit senkr. Ansicht, Anschlusshöhe 6 cm,
liefern und versetzen wie vor, Oberfläche rutschhemmend R12 (SRT >60)
Abmessungen: Länge 50,0 cm (Nennlänge inkl. 5mm Fuge), Gesamthöhe 18/21 cm,
Breite 30 cm

Profilstein-System "Kasseler Querungsbord" o. glw.

Hersteller/Typ _________________________
  (vom Bieter einzutragen)
Menge: 2,000 St

**04.24 Betonbord Profilstein-Kantenstein 6 cm Fund. Rückstütze C20/25 D 20cm**
Kantenstein mit 6 cm Ansicht als blindengerechter Übergangsbord vom Gehweg
zum Straßenraum, Oberfläche rutschhemmend R12 (SRT >60)
Abmessungen: Länge 100,0 cm (Nennlänge inkl. 5mm Fuge), Gesamthöhe 21/6 cm,
Breite 30 cm
mit Fundament und einseitiger Rückenstütze aus Beton mit einer Zusammensetzung C 20/25 DIN EN 206 und DIN 1045-2, Bettungsdicke 20 cm.

Profilstein-System "Kasseler Querungsbord" o. glw.

Hersteller/Typ _________________________
  (vom Bieter einzutragen)
Menge: 8,000 St

**04.25 Profilstein-Kantenstein wie vor jedoch Länge 50 cm**
Menge: 8,000 St

**04.26 Betonbord Kantenstein Übergang links Fund. Rückstütze C20/25 D 20cm**
vom vorbeschriebenen Kantenstein auf Bordstein DIN 483 Form HB, Anschlusshöhe 6 cm,
liefern und versetzen wie vor, Oberfläche rutschhemmend R12 (SRT >60)
Abmessungen: Länge 50,0 cm (Nennlänge inkl. 5 mm Fuge), Gesamthöhe 21 cm,
Breite 30 cm

Profilstein-System "Kasseler Querungsbord" o. glw.

Hersteller/Typ _________________________
  (vom Bieter einzutragen)
Menge: 2,000 St

**04.27 Betonbord Kantenstein Übergang rechts Fund. Rückstütze C20/25 D 20cm**
vom vorbeschriebenen Kantenstein auf Bordstein DIN 483 Form HB, Anschlusshöhe 6 cm,
liefern und versetzen wie vor, Oberfläche rutschhemmend R12 (SRT >60)
Abmessungen: Länge 50,0 cm (Nennlänge inkl. 5 mm Fuge), Gesamthöhe 21 cm,
Breite 30 cm

Profilstein-System "Kasseler Querungsbord" o. glw.

Hersteller/Typ _________________________
  (vom Bieter einzutragen)
Menge: 2,000 St

**04.28 Taktile Bodenindikatoren Beton D 8cm weiß Rippenstruktur Bettung**
Sperrfeld bzw. Richtungsfeld aus taktilen Bodenindikatoren DIN 32984, aus Beton, Plattenmaße 30/30 cm, Dicke 8 cm, Farbton weiß, mit Rippenstruktur, Bettung aus Baustoffgemisch Körnung 0/8 aus natürlichen gebrochenen Gesteinskörnungen (Brechsand-Splitt-Gemisch), Dicke 3 bis 5 cm, Fugen einfegen mit Bettungsstoff.
Menge: 8,000 m2

**04.29 Taktile Bodenindikatoren Beton D 8cm weiß Noppenstruktur Bettung**
Sperrfeld bzw. Richtungsfeld aus taktilen Bodenindikatoren DIN 32984, aus Beton, Plattenmaße 30/30 cm, Dicke 8 cm, Farbton weiß, mit Rippenstruktur, Bettung aus Baustoffgemisch Körnung 0/8 aus natürlichen gebrochenen Gesteinskörnungen (Brechsand-Splitt-Gemisch), Dicke 3 bis 5 cm, Fugen einfegen mit Bettungsstoff.
Menge: 10,000 m2

**04.30 Begleitstreifen Beton D 8cm anthrazit Bettung Brechsand-Splitt 0/8**
Begleitstreifen aus Bodenindikatoren DIN 32984, aus Beton, Plattenmaße 30/30 cm, Dicke 8 cm, Farbton anthrazit, Bettung aus Baustoffgemisch Körnung 0/8 aus natürlichen gebrochenen Gesteinskörnungen (Brechsand-Splitt-Gemisch),  Dicke 3 bis 5 cm, Fugen einfegen mit Bettungsstoff.
Menge: 5,000 m2

### Titel 05 Fahrbahnarbeiten

**05.1 Asphaltbefestigung trennen Schneiden*Dicke 12 - 18cm**
StL-Nr. 141130381004
Asphaltbefestigung geradlinig trennen.
Trennen durch Schneiden.
Dicke der Asphaltbefestigung über 12 bis 18 cm.
Menge: 90,000 m

**05.2 Oberfläche reinigen**
Oberfläche reinigen,
Asphaltragschichten mit bitumenhaltigen Bindemitteln
für das Aufsprühen von bitumenhaltigem Bindemitteln, Entfernen der Schmutzschicht, anfallende Stoffe laden, Ausführung gemäß Einzelbeschreibung,
Die geladenen Stoffe gehen ins Eigentum des AN über und sind fachgerecht zu entsorgen'
Menge: 550,000 m2

**05.3 Bitumenhaltiges Bindem. aufsprühen 0,2-0,3kg/m2**
Bitumenhaltiges Bindemittel aufsprühen, 0,2 bis 0,3 kg/m2, lösemittelhaltige Bitumenemulsion C 40BF1-S TL BE-StB und DIN EN 13808, auf frischen Asphaltbinderschichten, für den Einbau von Asphaltdeckschichten aus Splittmastixasphalt oder Asphaltbeton.
Menge: 550,000 m2

**05.4 Asphaltbetondeckschicht AC8DN Bindem. 50/70**
Asphaltdeckschicht aus Asphaltbeton, ZTV Asphalt-StB,
in Verkehrsflächen
Mischgutart AC 8 D N, Bindemittel Straßenbaubitumen 50/70 TL Bitumen-StB und DIN EN 12591, auf die noch warme Oberfläche 1 bis 2 kg/m2 gebrochene Gesteinskörnung der Lieferkörnung 2/5 streuen, einwalzen, nicht gebundene Stoffe abfegen und entsorgen.
Einbaustärke: 4 cm, 100 kg/m²
mit Fertiger
Menge: 550,000 m²

**05.5 Asphalttragschicht AC22TN Bindem. 70/100**
Asphalttragschicht ZTV Asphalt-StB, Mischgutart AC 22 T N, Bindemittel Straßenbaubitumen 70/100 TL Bitumen-StB und DIN EN 12591, als Ausgleichsschicht, abgerechnet wird nach Wiegekarten, Ausführung gemäß Einzelbeschreibung,
Einzelbeschreibungs-Nr '1 - Handeinbau'
Menge: 20,000 t

**05.6 Anschluss Deckschicht D 4cm**
Anschluss an Deckschicht, Dicke der Deckschicht 4 cm, anschmelzbares Fugenband, Breite mind. 10 mm, ankleben mit 5 mm Überstand, Ausführung gemäß Einzelbeschreibung,
Die Herstellervorgaben zum Verlegen des vom AN gewählten Fugenbandes sind zu beachten. Dem AG gegenüber sind diese Herstellervorgaben nachzuweisen'
Menge: 150,000 m

**05.7 Decke fräsen T 5-6cm 20kN/m3 nicht schadstoffbelastet**
Fräsen der bitumenhaltigen Decke im Rahmen einer Teilabbruchmaßnahme, mit Asphaltdeckschicht aus Asphaltbeton, Tiefe über 5 bis 6 cm, Ränder senkrecht abkanten und an Einbauten nacharbeiten, Flächen reinigen, nicht festhaftende Schichten lösen, Wichte des Abbruchstoffes DIN EN 1991-1-1 20 kN/m3, Ausführung erschütterungsarm DIN 4150, lärmarm, Lärmpegel max. 80 dB(A), staubarm.

Aufgenommene Stoffe sammeln, auf LKW des AN laden, transportieren, entsorgen, zum Lager/zur Anlage nach Wahl des AN,

die Entsorgungsgebühren werden vom AN übernommen.

Stoffe sind nicht gefährlich, nicht schadstoffbelastet, RuVA-StB Verwertungsklasse A,
Mengenermittlung nach Aufmaß.
Menge: 550,000 m2

**05.8 Bitumenhaltige Befestigung abbrechen 20kN/m3 D 15 cm Geräteeinsatz mgl. laden transp. LKW AN entsorgen**
Abbruch der bitumenhaltigen Befestigung im Rahmen einer Teilabbruchmaßnahme, Wichte des Abbruchstoffes DIN EN 1991-1-1 20 kN/m3,
Abbruchdicke '15' cm,

Geräteeinsatz ist möglich, max. Gesamtgewicht der Geräte ohne Beschränkung, Ausführung erschütterungsarm DIN 4150, lärmarm, Lärmpegel max. 80 dB(A), staubarm,
aufgenommene Stoffe sammeln, auf LKW des AN laden, transportieren, entsorgen, zum Lager/zur Anlage nach Wahl des AN,

die Entsorgungsgebühren werden vom AN übernommen,

Stoffe sind nicht gefährlich, nicht schadstoffbelastet, RuVA-StB Verwertungsklasse A, Abfallschlüssel nach AVV (Abfallverzeichnis-Verordnung) 170302 Bitumengemische, Einschneiden oder Abkanten wird gesondert vergütet, Mengenermittlung nach Aufmaß.
Menge: 50,000 m2

### Titel 06 Verkehrsinsel

**06.1 Verkehrsinsel liefern und montieren Verkehrsinsel Typ1 1,60 x 1,00m**
Verkehrsinsel liefern und auf Asphaltoberfläche montieren
Verkehrsinsel, Typ 1 Inselkopf

Oberflächenfarbe nach Wahl, Rand weiß reflektierend
Länge 1,00 m, Breite 1,60 m, Höhe 0,16 m, Gewicht 115 kg

Material: 100% Recycling-Kunststoff zum direkten Verdübeln auf dem vorgesehenen Untergrund Asphaltoberfläche,
mittels Bodenverankerungen sowie Aufnahme einer Klemmhülse zum Beschildern der Inselköpfe.

Kunststoffbeschichtete Inselelemente. Die Beschichtung muss UV-, frost- und tausalzbeständig.
Standardoberflächenfarbe Hellanthrazit
Rand weiß beschichtet und reflektierend abgeperlt.

1,60m x 1,00m beschichtet hellanthrazit/weiß

Hersteller/Typ _________________________
  (vom Bieter einzutragen)
Menge: 2,000 stck

**06.2 Verkehrsinsel liefern und montieren Verkehrsinsel Typ1 2,00 x 1,00m**
Verkehrsinsel liefern und auf Asphaltoberfläche montieren
Verkehrsinsel, Typ 1 Inselkopf

Oberflächenfarbe nach Wahl, Rand weiß reflektierend
Länge 2,00 m, Breite 1,60 m, Höhe 0,16 m, Gewicht 150 kg

Material: 100% Recycling-Kunststoff zum direkten Verdübeln auf dem vorgesehenen Untergrund Asphaltoberfläche,
mittels Bodenverankerungen sowie Aufnahme einer Klemmhülse zum Beschildern der Inselköpfe.

Kunststoffbeschichtete Inselelemente. Die Beschichtung muss UV-, frost- und tausalzbeständig.
Standardoberflächenfarbe Hellanthrazit
Rand weiß beschichtet und reflektierend abgeperlt.

2,00 m x 1,00m beschichtet hellanthrazit/weiß

Hersteller/Typ _________________________
  (vom Bieter einzutragen)
Menge: 1,000 stck

**06.3 Verschwenkungsinsel liefern und montieren Verschwenkungsinsel Typ 2; 2,00m x 1,60m rechts**
Verschwenkungsinsel liefern und auf Asphaltoberfläche montieren

Verschwenkungsinsel, Typ 2 rechts vorbeifahren
Oberflächenfarbe nach Wahl, Rand weiß reflektierend

Material: 100% Recycling-Kunststoff zum direkten Verdübeln auf dem vorgesehenen Untergrund Asphaltoberfläche,
mittels Bodenverankerungen sowie Aufnahme einer Klemmhülse zum Beschildern der Inselköpfe.

Kunststoffbeschichtete Inselelemente. Die Beschichtung muss UV-, frost- und tausalzbeständig.
Standardoberflächenfarbe Hellanthrazit
Rand weiß beschichtet und reflektierend abgeperlt.

Länge 2,00 m, Breite 1,60 m, Höhe 0,12 m, Gewicht 210 kg

Hersteller/Typ _________________________
  (vom Bieter einzutragen)
Menge: 1,000 stck

### Titel 07 Stundenlohnarbeiten

*Hinweis: Stundenlohnarbeiten durch Arbeitskräfte auf Anordnung des AG ausführen*
Stundenlohnarbeiten durch Arbeitskräfte auf Anordnung des AG ausführen.Verrechnungssatz für die jeweilige Arbeitskraft umfasst sämtliche Aufwendungen, insbesondere den tatsächlichen Lohn einschl. vermögenswirksamer Leistungen mit den Zuschlägen für Gemeinkosten. Sozialkassenbeiträge, Winterbauumlage und desgl., sowie Lohn- und Gehaltsnebenkosten und Zuschläge für Überstunden sind einzurechnen. Zuschläge für Nacht-, Sonntags- und Feiertagsarbeit werden gesondert vergütet.
Stundenlohnarbeiten für folgende Arbeiten am Bestand.

**07.1 Facharbeiter**
Menge: 1,000 Std.

**07.2 Baufachwerker**
Menge: 1,000 Std.

**07.3 LKW bis 7,5 to**
LKW bis 7,5 to
einschl. Fahrer
Menge: 1,000 Std.

**07.4 Bagger**
Bagger
einschl. Bedienung
Menge: 1,000 Std.
